# HAH Sporthalle Zur Ahrensdorfer Heide
Angebotsaufforderung (GAEB DA XML 3.2, DA83)
Projekt: P211206
Währung: EUR
Vergabeart: Offenes Verfahren
Auftraggeber: Stadt Ludwigsfelde, Rathausstraße 3, 14974 Ludwigsfelde; DV-Nummer: 10; Vergabenummer: 10
Erstellt mit: BECHMANN AVA 2022.120/ GXML Toolbox V3.3 R20210630, BECHMANN AVA 2022.120, 17.07.2026

## 10 Estricharbeiten
Datum: 17.07.2026

### Bauteil 10 ESTRICHARBEITEN

*Hinweis: VORBEMERKUNGEN*
Allgemeine Beschreibung des Bauvorhabens:

Adresse:
Zur Ahrensdorfer Heide 11
14974 Ludwigsfelde

Bauherr:
Stadt Ludwigsfelde
Rathausstraße 3
14974 Ludwigsfelde

Die Stadt Ludwigsfelde, vertreten durch der MH Projektentwicklungsgesellschaft mbH, plant den Neubau einer Sporthalle mit Freianlagenflächen an Standort zur Ahrensdorfer Heide in 14974 Ludwigsfelde.
Das Grundstück wird im Norden und Nordwesten von der Straße Zur Ahrensdorfer Heide begrenzt. Das gegenüberliegende Grundstück ist noch unbebaut. Es handelt sich um eine Wohnbaufläche gem. B-Plan.
Im Osten schließen ein Grünstreifen und ein kleinteiliges Einfamilienhauswohngebiet um den Notteweg und die Weserstraße an.
Die südlichste Ecke des Grundstücks ist durch Wald geprägt, der in sich in dieser Richtung auch weiterführend anschließt. Südwestlich des Grundstücks schließen mit der Augustastraße Doppelhaushälften und Reihenhäuser an.
Das Grundstück selbst ist unbebaut und überwiegend von Wiese bewachsen.
Die geplante Grundstückszufahrt erfolgt von der Straße Zur Ahrensdorfer Heide.

Die neue Sporthalle wird straßenbegleitend neben der neuen Schule an der Straße Zur Ahrensdorfer Heide platziert. Dem zentralen Eingangsbereich wird ein Vorplatz vorgelagert.

Die zweigeschossige Sporthalle besteht aus einer Drei-Feld-Sporthalle, Nebenfunktionsflächen und einer Zuschauertribüne mit 114 Zuschauerplätze davon sind 2 Barrierefrei.Sportler und Besucher gelangen über einen gemeinsamen Haupteingang in das Foyer. Sie werden über das
Treppenhaus 1 in das Obergeschoss geleitet. Dort befinden sich die Umkleide- und Waschräume. Die barrierefreie Erschließung erfolgt über den Aufzug.  Im Brandfall können weitere Ausgänge sowie das
Treppenhaus 2 genutzt werden. Das Gebäude ist nicht unterkellert.

Die tragenden Bauteile werden als Stahlbetonkonstruktion erstellt.
Das Sporthallendach besteht aus Holzbindern mit einer wärmegedämmten Stahltrapezblech Dachhaut.
Die Gründung ist eine Stahlbetonbodenplatte mit Frostschürzen aus Betonstreifenfundamenten.

Die Fassadenbekleidung besteht aus einem WDVS mit keramischem Fliesenbelag im Erdgeschoss und Putz im Obergeschoss. Die Fenster bestehen aus Kunststofffenster mit Aluabdeckung außen,
Alu-Pfosten-Riegel-Fassaden und Bauprofilglasflächen.
Die Dachabdichtung wird bituminös hergestellt und das Dach erhält ein Mindestgefälle von 2%.

Gebäudekenndaten
Anzahl der Vollgeschosse  2
Bruttorauminhalt  18.279,20 m3
Bruttogrundfläche  2054,80 m2
Dachform  Flachdach
Höhe Attika über Gelände:  10 m
Maximale Gebäudeabmessung:  50,40 m x 40,77 m

BESONDERE HINWEISE

GELTUNGSBEREICH UND AUSFÜHRUNGSGRUNDLAGE

Für die Ausführung der Arbeiten gelten die
-DIN 18299  - Allgemeinen Regelungen für Bauarbeiten jeder Art
-DIN 18 334  - Zimmer- und Holzbauarbeiten
-DIN EN 350  - Dauerhaftigkeit von Holz und Holzprodukten
-DIN 18 360  - Metallbauarbeiten
- alle einschläglichen DIN-Vorschriften neuester Fassung,
- die Gütebestimmungen für die zur Verwendung gelangenden Materialien,
- die anerkannten Regeln der Technik,
- die Bestimmungen und Forderungen des Gewerbeaufsichtsamtes und der
  Bauaufsichtsbehörde als vereinbarte Vertragsbestandteile.

VORLEISTUNGEN UND BAUFREIHEIT

Das Abstecken der Hauptachsen sowie das Schaffen der notwendigen Höhenbezugspunkte ist Sache des Auftraggebers.

Der Auftragnehmer ist zur Geltendmachung von Bedenken verpflichtet.

Der Auftragnehmer hat dem Auftraggeber auf die für das angebotene Fabrikat erforderlichen bauseitigen Leistungen rechtzeitig hinzuweisen. Falls erforderlich sind Detailzeichnungen zu übergeben.

Werden zur Anfertigung von Konstruktionsunterlagen mehr Bauangaben benötigt als in den Ausschreibungsunterlagen enthalten oder aus diesen
ersichtlich sind, so hat sie der Auftragnehmer rechtzeitig vom Auftraggeber zu fordern.

Gerüste werden ggf. betriebssicher übergeben. Für die Erhaltung und sichere Benutzung sowie die bestimmungsgemäße Verwendung ist der Auftragnehmer verantwortlich.

Vor Ausführung der Arbeiten hat der AN die genannten Höhen und die Maßgenauigkeit des  Rohbaus eigenverantwortlich durch Nivellement festzustellen. Bei Überschreitung der Toleranzgrenzen ist der Auftraggeber zu verständigen.

BAUSTELLENEINRICHTUNG
Der Auftragnehmer ist für die Bereitsstellung aller zur Ausführung der Leistungen notwendigen Baustelleneinrichtungen selbst verantwortlich.
Für den Verschluß von Lager und Arbeitsplätzen sowie evtl. bereitgestellter Räume hat der Auftragnehmer selbst zu sorgen. Die Beleuchtung der Arbeitsplätze ist Bestandteil der Baustelleneinrichtung.
Notwendige Rüstungen bzw. Arbeitsbühnen sind in die Einheitspreise einzurechnen. Das Fassadengerüst wird bauseitig gestellt (werden Gerüste bauseits bereitgestellt, so können sie unter der Voraussetzung der Verkehrssicherheit vom Auftragnehmer auf eigene Gefahr benutzt werden).
Müssen vorhandene Schutzvorrichtungen zur Ausführung der Arbeiten entfernt werden, so sind diese nach Beendigung der Arbeiten vorschriftsgemäß wiederherzustellen.
Die gegenwärtig gültigen Arbeitsschutzvorschriften sind unbedingt einzuhalten.

Das Lagern von Druckgasflaschen in Treppenhäusern, Durchgängen und
Durchfahrten ist untersagt. Ein Feuerlöscher, tragbar, der Klasse C nach DIN EN 2 - oder vergleichbar einsetzbar - muß bei Arbeiten mit brennbaren Gasen vorhanden sein.

Die Standorte für folgende Baumaschinen und Geräte sind mit der Bauleitung des Auftraggebers oder in deren Ermangelung mit diesem selbst abzustimmen:
- Krane und Krananlagen
- Fördereinrichtungen und Aufzüge
Bei Turmdrehkranen ist dazu die maximale Höhe, Ausladung und Abstützlast anzugeben. Das gilt auch, wenn ein noch nicht bestätigter Baustelleneinrichtungsplan vorliegt.

Gefahrbereiche bei Montagearbeiten sind abzusperren und zu kennzeichnen. Entstehen dadurch Behinderungen für andere Unternehmer oder Dritte, sind der Zeitraum der Absperrung sowie alternative Maßnahmen mit der Bauleitung abzustimmen.

KOSTENABGRENZUNG
Bauseitig wird ein ELT-Anschluß vorgesehen und bereitgestellt. Die elektrische Steuereinrichtung einschließlich der Kleinspannungsinstallation ist vom Auftragnehmer zu erbringen und einzukalkulieren.

Soweit in der Ausschreibung und dem Leistungsverzeichnis nichts anderes vorgesehen ist,
gilt in Ergänzung der DIN-Vorschriften:
- Das Rohbau-Aufmaß zur Anfertigung der Auftragnehmer-Konstruktionszeichnungen bzw. Detailzeichnungen ist vom Auftragnehmer durchzuführen und mit den Einheitspreisen
  abgegolten.
- Werden ausdrücklich Verbindungsmittel aus Formblechen in den Ausschreibungsunterlagen ausgeschlossen, ist das im Preisangebot zu berücksichtigen
- Mit den Preisen sind die aus den übergebenen Unterlagen erkennbaren oder gewerksüblichen  Bohrungen, Fräsungen, Abfasungen, Zapfenverbindungen, Versatzausbildungen,  Auflagerausbildungen, Maßnahmen gegen Aufspaltung, Transport- und Montagestäße und
-verbindungen sowie alle Montagehilfsmittel und -geräte abgegolten, soweit sie keine  Besonderen Leistungen gemäß DIN 18299 und DIN 18334 darstellen.
- Das Nachimprägnieren von Schnittstellen sowie das Liefern und Anbringen einer  Kennzeichnung nach DIN 68 800-3 sind im Preis enthalten.

ABFALLBESEITIGUNG

Eigenes Restmaterial, Verschnitt, Bruch, Verpackungsmaterial und dergleichen ist vom Auftragnehmer kostenlos zu beseitigen.

Werden Container bauseits bereitgestellt, erfolgt eine Umlage der Kosten, deren Höhe zuvor mit dem  Auftragnehmer vereinbart wird. Ein Nachweis der effektiven Kosten bleibt den Partnern vorbehalten.

Bei Schleifarbeiten im Trockenverfahren sind Absauggeräte zu verwenden.

Der Nachweis über die ordnungsgemäße Entsorgung kann verlangt werden.

ALLGEMEINE ANGABEN ZUR BAUAUSFÜHRUNG

ALLGEMEINES

Für die Ausführung erforderliche Maße sind zuvor am Bau zu nehmen. Sofern nicht aus Detailzeichnungen ersichtlich, sind Maße für Vorleistungen für andere Gewerke (z. B. Firstausbildung, Auskragungen von Sparren, Aufschieblinge, Wechsel) mit der Bauleitung oder dem nachfolgenden Unternehmer abzusprechen.

Die abgebundenen Dachteile sowie der fertige Dachstuhl sind grundsätzlich vom Statiker abzunehmen. Hierüber ist ein Abnahme-Protokoll zu erstellen und in dreifacher Ausfertigung dem Auftraggeber auszuhändigen.

Abweichend von Nr. 3.1.10 der DIN 18 334 sind tragende Konstruktionen aus Bauschnittholz mindestens nach der Sortierklasse S 10 bzw. MS 10 gemäß DIN 4074-1 auszuführen.

Metallteile sind gegen Korrosion zu schützen, sichtbare Nägel und Schrauben im Außenbereich sind zu verzinken.

Nägel dürfen nicht auf Zug beansprucht werden. Eine statisch beanspruchte Nagelverbindung ist mit mindestens vier Nägeln herzustellen.

Der Auftragnehmer ist verpflichtet, eine genaue, prüffähige Holzliste als Abrechnungsgrundlage für den  Auftraggeber zu erstellen.

Während der Montage ist die Konstruktion im Außenbereich gegen Witterungseinflüsse, insbesondere gegen Sturm, im erforderlichen Maß zu schützen. Das gilt vor allem bei Arbeitsunterbrechungen.

Holzteile, die auf Bauteilen aus Beton, Naturstein  oder Mauerwerk aufliegen, sind ohne zusätzliche Vergütung mit einer Lage unbesandeter Bitumenpappe oder gleichwertigem Material von diesem zu trennen.

Bei sichtbar bleibenden Hölzern im Außenbereich sind die Kanten leicht zu brechen, die Oberfläche ist gehobelt zu liefern.
Verbindungen bei sichtbar bleibenden Hölzern sind generell verdeckt auszuführen.

Vor der Durchführung von Stemm-, Bohr- und Einsetzarbeiten an Estrichen, geputzten Wänden und Decken sind Leitungen mit einem Suchgerät zu orten.

Werden für nicht genormte Erzeugnisse Gebrauchstauglichkeitsnachweise verlangt, z. B. Prüfzeugnisse, und kann für eingebaute Erzeugnisse ein solcher Nachweis nicht erbracht werden, gilt das als Fehler der Werkleistung. Referenzen können in diesem Fall den Nachweis nicht ersetzen.

Es ist herzfreies Holz einzusetzen.

HOLZSCHUTZ

Die vom Hersteller angegebenen Anwendungsbeschränkungen bei Holzschutzmitteln sind zu beachten. Sie sind dem Auftraggeber auf Verlangen nachzuweisen. Besonders ist der Auftraggeber auf vorübergehende Beschränkungen bei Nachfolgearbeiten oder in der Nutzung der Bauleistung hinzuweisen, sofern Gesundheitsgefährdungen durch Holzschutzmittel nicht auszuschließen sind.

Tragende Bauteile sind nach den Vorschriften der Länderbauordnungen bzw. unter Beachtung der  vorgegebenen oder nach Art des Bauteils zu erwartenden Gefährdungsklassen vorbeugend mit Holzschutzmitteln zu behandeln.

Wird in den Planungs- oder Ausschreibungsunterlagen keine Angabe zum Holzschutz gemacht, so sind die in der Reihe DIN 68800 definierten Gefährdungsklassen und der daraus resultierende Holzschutz maßgebend. Die inhaltlich vergleichbaren DIN EN-Vorschriften sind - sofern nicht bauaufsichtlich verlangt - nur bei ausdrücklicher Bezugsnahme anzuwenden.

Soweit nicht vom Auftraggeber im Rahmen der Ausschreibung festgelegt, ist das Einbringverfahren der Holzschutzmittel vom Bieter bei Angebotsabgabe anzugeben. Das gilt auch für eine - nur alternativ anzubietende - mechanische Vorbehandlung des Holzes. Dem Auftraggeber ist mitzuteilen, welche Einschränkungen bei zu erwartender malermäßiger Behandlung der Bauteile zu beachten sind. Sofern Holzschutzmittel auf Wasserbasis erhältlich sind, sind diese - bei vergleichbar fixierenden Eigenschaften - anzubieten.

Holzschutzmittel für tragende Bauteile müssen das Prüf- und Überwachungszeichen des DIBt besitzen, die RAL-Kennzeichnung genügt bei vorbeugendem Einsatz nicht.

Holzschutzmittel im Außenbereich dürfen keine auswaschbaren Farbzusätze enthalten. Werden auswaschbare Holzschutzmittel im Innenbereich eingesetzt, sind behandelnde Teile beim Transport oder bei der Lagerung vor Nässe zu schützen. Wird eine bestimmte und realisierbare Eindringtiefeklasse gefordert, so gelten die dazu erforderlichen Vorbehandlungen als Nebenleistungen.

Holzschutzmittel im Innenbereich müssen das Zertifikat "zugelassen für Wohnräume umgebende Konstruktionen" aufweisen.

Als Gefahrstoffe nach der GefStoffV oder den TRGS einzuordnende Anstrichstoffe und Lösungsmittel dürfen grundsätzlich nur in Originalgebinden auf der Baustelle verarbeitet werden. Ist eine Umfüllung nicht zu vermeiden, müssen die Behälter wie das Originalgebinde gekennzeichnet sein. Über den Verbleib von Reststoffen kann die Bauleitung einen Nachweis verlangen.

DÄMMSTOFFE

Beim Umgang mit Mineralfaserdämmstoffen (Einbau und Ausbau) ist für gute Durchlüftung der Räume zu sorgen. Eventuelle Staubablagerungen sind zu entfernen (Kehren ist untersagt). Beim Trennen ist keine Säge zu verwenden.

Bei allen eingebrachten Dämmungen ist darauf zu achten, daß sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

#### Titel 10.01 VORBEREITENDE ARBEITEN

*Hinweis: Hinweise*
Die eigenständige Koordination von Schnittstellen
untereinander ist Sache des AN und mit den EP abgegolten.

Das Schaffen der erforderlichen Höhenbezugspunkte
je Geschoss ist Sache des Auftraggebers:
pro Etage wird ein Meterriß zur Verfügung gestellt.

Der AG stellt zur besseren Koordination einen browserbasierten Projektraum ("Planfred") zur Verfügung, der vom AN zu nutzen ist.
Sämtliche Planunterlagen werden ausschließlich digital im Projektraum zur Verfügung gestellt. Sofern Unterlagen in Papierform benötigt werden, sind diese durch den AN eigenständig und auf eigene Kosten zu beschaffen.

**10.01.1 Baustelleneinrichtung**
Baustelleneinrichtung (BE) zur Durchführung
der nachfolgend benannten Leistungen
"Estricharbeiten" anfahren, aufbauen,
vorhalten und beseitigen.

Die Position beinhaltet alle für die Durchführung der
vertraglichen Leistung erforderlichen BE- Teile,
Maßnahmen und Einrichtungen, soweit nicht
gesondert ausgewiesen;
dazu gehören Einrichtung, Betrieb, Unterhaltung
sowie abschließende Beseitigung von:
- Baumaschinen, Geräte, Werkzeuge, incl.
  Kräne und Hebezeuge jeglicher Art,
- notwendige Innenrüstungen für Raumhöhe bis 4.20m,
- Unterkunfts- und Materialcontainer,
- Baubüro für AN (sofern erforderlich),
- Fahrwege, komplette Baustellenbeleuchtung,
  Fernsprechanschlüsse,
- Sicherheitseinrichtungen jeglicher Art,

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten für den AN fallen an.
- Bauwasseranschluss wird durch den AG in Form eines
  Hydranten zur Verfügung gestellt.
  Wasser-Verbrauchskosten für den AN fallen an.

Die Bekanntgabe der erforderlichen elektrischen
Leistung für Baugeräte bzw. sonstige elektrisch
betriebene Großgeräte ist der Bauleitung zur Auslegung
der Baustellenverteiler spätestens 1 Woche nach
Auftragserteilung schriftlich anzugeben.
Menge: 1,000 psch

**10.01.2 Verlegeplan**
Anfertigung von Verlegeplänen
für sämtliche Räume u. a. mit Angaben zu / für
- erforderliche Schein- und Bewegungsfugen,
- Gefälleausbildung.
Menge: 1,000 psch

**10.01.3 Untergrund reinigen**
Reinigen des Untergrundes und entfernen haftungsmindernder Stoffe. Staubreste gründlich absaugen.
Vorbereitung zum Verlegen der Dämmung
bzw. zum Estricheinbau:

Art / Umfang: Bauschutt / Mörtelreste etc.
Alle anfallenden Materialien werden Eigentum
des AN und sind fachgerecht zu entsorgen.
Der Entsorgungsnachweis hat mit
Rechnungslegung zu erfolgen.
Diese leistung findet Anwendung, nur wenn diese
über die Nebenleistung ge. VOB hinaus geht;
die Leistung ist im Vorfeld bei der Bauleitung
abzustimmen und anzuzeigen.
Menge: 900,000 m²

**10.01.4 Messung Feuchte**
Feuchtigkeitsmessung Estrich nach CM-verfahren,
Ausführung nur auf Anordnung des AG,
incl. gesonderter Anfahrt.
Menge: 10,000 St

**10.01.5 Gesamtdokumentation zur Endabnahme**
Zusammenstellen der Dokumentationsunterlagen für
die Estricharbeiten. Übergabe 2-fach in Papier
und 1-fach digital; Übergabe rechtzeitig bzw. 2 Wochen
vor Einbau, Lieferscheine nach Einbau,
an die OÜ, wie:
- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
- Bautagebücher mit lfd. Nummerierung etc.
soweit zutreffend.
Menge: 1,000 psch

**10.01.6 Flächennivellement**
Ausführung, messtechnische Auswertung und zeichnerische Dokumentation eines vollflächigen Höhennivellements des Rohfußbodens für sämtliche mit Estrich zu belegenden Räume (ca. 900 m2 Gesamtfläche) zur rechtzeitigen Feststellung von Rohbautoleranzen vor Ausführungsbeginn.
Menge: 900,000 m²

#### Titel 10.02 DÄMMSTOFFE

**10.02.7 Rand- und Trennstreifen 8 mm**
Rand- und Trennstreifen aus Polystyrol,
liefern und einbringen, D=8mm, Höhe 20cm.
Menge: 860,000 lfm

**10.02.8 Randdämmstreifen aus Mineralwolle**
Rand- und Trennstreifen aus Mineralwolle, Dicke 8 mm, Höhe 20 cm, Baustoffklasse A1 (nicht brennbar) gemäß Brandschutzanforderung, liefern und fachgerecht entlang aufgehender Bauteile einbringen
Menge: 150,000 lfm

**10.02.9 Mineralwolledämmung in Laibungen**
Zulage für Lieferung und fachgerechten Einbau von Mineralwolledämmung im Bereich von Tür- und Fensterlaibungen, Baustoffklasse A1 (nicht brennbar), inklusive aller notwendigen Passschnitte und Fixierungen
Menge: 20,000 lfm

**10.02.10 Trittschalldämmplatte EPS 040 DES sg, 25mm**
Trittschalldämmplatte
aus Polystyrol-Hartschaum, DIN EN 13163;
als einlagige, unter obere Dämmlage (gesondert)
und unter schwimmenden Estrich und Heiz-Estrich
(CT-C35-F5-S75-H55, CT-C35-F5-S55, CT-C35-F5-S75)
liefern und dicht gestoßen verlegen;
Qualitätstyp / Anwendungstyp nach DIN 4108-10:
EPS, DES sg, WLG 040,
Anforderung s ? 30 MN/m2, ?Lw = 26,9dB
D=25mm,
Baustoffklasse: B1,
Brandklasse E nach EN 13501;
Wärmeleitfähigkeit Bemessungswert = 0,045 W/(m?K);
Zusammendrückbarkeit DIN 18560-2: c ? 5mm,
Zusammendrückbarkeit: CP5 DIN EN 13162 - c ? 5mm,
Nutzlast: 3,0 kN/m2,

Untergrund: StB-Fundamentplatte
mit bituminöser Abdichtung (W1.1-E gemäß DIN 18533),

Ort: EG Funktionsgebäude,
Fußbodenaufbau: Typ 01.1, Typ 01.2, Typ 04, Typ 05,
Typ 06;
Plan: ARC_5_HAH_DT_04_01_F.
Menge: 202,000 m²

**10.02.11 Trittschalldämmplatte EPS 040 DES sg, 25mm**
Trittschalldämmplatte
aus Polystyrol-Hartschaum, DIN EN 13163;
als einlagige, unter obere Dämmlage (gesondert)
und unter schwimmenden Estrich und Heiz-Estrich
(CT-C35-F5-S85-H65, CT-C35-F5-S65)
 liefern und dicht gestoßen verlegen;
Qualitätstyp / Anwendungstyp nach DIN 4108-10:
EPS, DES sg, WLG 040,
Anforderung s ? 30 MN/m2, ?Lw = 26,9dB
D=25mm,
Baustoffklasse: B1,
Brandklasse E nach EN 13501;
Wärmeleitfähigkeit Bemessungswert = 0,040 W/(m?K);
Zusammendrückbarkeit DIN 18560-2: c ? 3mm,
Nutzlast: 5,0 kN/m2,

Untergrund: StB-Fundamentplatte
mit bituminöser  Abdichtung (W1.1-E gemäß DIN 18533),

Ort: EG Funktionsgebäude: Empfang, Flure,
Treppenraum außer Bereich unterhalb Treppenläufe,
Batterielager,
Fußbodenaufbau: Typ 02, Typ 07;
Plan: ARC_5_HAH_DT_04_01_F.
Menge: 161,000 m²

**10.02.12 Trittschalldämmplatte EPS 045 DES sm, 30mm**
Trittschalldämmplatte
aus Polystyrol-Hartschaum, DIN EN 13163;
als einlagige, über untere Dämmlage (gesondert)
und unter schwimmenden Heiz-Estrich
(CT-C35-F5-S75-H55)
 liefern und dicht gestoßen verlegen;
Qualitätstyp / Anwendungstyp nach DIN 4108-10:
EPS, DES sm, WLG 045,
Anforderung s ? 25 MN/m2, ?Lw = 26,9dB
D=30mm,
Baustoffklasse: B1,
Brandklasse E nach EN 13501;
Wärmeleitfähigkeit Bemessungswert = 0,045 W/(m?K);
Zusammendrückbarkeit DIN 18560-2: c ? 5mm,
Nutzlast: 3,0 kN/m2,

Untergrund: StB-Roh-Decke
mit unterer Dämmlage,

Ort: OG Funktionsgebäude: Besprechnugsraum, Stuhllager,
Fußbodenaufbau: Typ 09.1;
Plan: ARC_5_HAH_DT_04_01_F.
Menge: 65,000 m²

**10.02.13 Trittschalldämmplatte EPS 045 DES sm, 30mm**
Trittschalldämmplatte
aus Polystyrol-Hartschaum, DIN EN 13163;
als einlagige, unter obere Dämmlage (gesondert)
und unter schwimmenden Heiz-Estrich
(CT-C35-F5-S75-H55, CT-C35-F5-S85-H65)
 liefern und dicht gestoßen verlegen;
Qualitätstyp / Anwendungstyp nach DIN 4108-10:
EPS, DES sm, WLG 045,
Anforderung s ? 25 MN/m2, ?Lw = 26,9dB
D=30mm,
Baustoffklasse: B1,
Brandklasse E nach EN 13501;
Wärmeleitfähigkeit Bemessungswert = 0,045 W/(m?K);
Zusammendrückbarkeit DIN 18560-2: c ? 5mm,
Nutzlast: 3,0 kN/m2,

Untergrund: StB-Roh-Decke,

Ort: OG Funktionsgebäude: Umkleide, Sanitärbereich,
Teeküche, Flur 1.07,
Fußbodenaufbau: Typ 09.2, Typ 10, Typ 13, Typ 14;
Plan: ARC_5_HAH_DT_04_01_F.
Menge: 182,000 m²

**10.02.14 Trittschalldämmplatte EPS 045 DES sm, 20mm**
Trittschalldämmplatte
aus Polystyrol-Hartschaum, DIN EN 13163;
als einlagige, unter obere Dämmlage (gesondert)
und unter schwimmenden Estrich und Heiz-Estrich
(CT-C35-F5-S75-H55)
 liefern und dicht gestoßen verlegen;
Qualitätstyp / Anwendungstyp nach DIN 4108-10:
EPS, DES sm, WLG 045,
Anforderung s ? 25 MN/m2, ?Lw = 26,9dB
D=20mm,
Baustoffklasse: B1,
Brandklasse E nach EN 13501;
Wärmeleitfähigkeit Bemessungswert = 0,045 W/(m?K);
Zusammendrückbarkeit DIN 18560-2: c ? 5mm,
Nutzlast: 3,0 kN/m2,

Untergrund: StB-Roh-Decke,

Ort: OG Funktionsgebäude: Sanitärbereich,
Fußbodenaufbau: Typ 15;
Plan: ARC_5_HAH_DT_04_01_F.
Menge: 23,000 m²

**10.02.15 Trittschalldämmplatte EPS 040 DES sm, 30mm**
Trittschalldämmplatte
aus Polystyrol-Hartschaum, DIN EN 13163;
als einlagige, unter obere Dämmlage (gesondert)
und unter schwimmenden Estrich und Heiz-Estrich
(CT-C35-F5-S95-H70, CT-C35-F5-S65)
 liefern und dicht gestoßen verlegen;
Qualitätstyp / Anwendungstyp nach DIN 4108-10:
EPS, DES sg, WLG 040,
Anforderung s ? 25 MN/m2, ?Lw = 26,9dB
D=30mm,
Baustoffklasse: B1,
Brandklasse E nach EN 13501;
Wärmeleitfähigkeit Bemessungswert = 0,040 W/(m?K);
Zusammendrückbarkeit DIN 18560-2: c ? 3mm,
Nutzlast: 5,0 kN/m2

Untergrund: StB-Roh-Decke,

Ort: OG Funktionsgebäude: Tribüne,
Fußbodenaufbau: Typ 11, Typ 12;
Plan: ARC_5_HAH_DT_04_01_F.
Menge: 239,000 m²

**10.02.16 FB-Dämmplatte EPS DEO dh, 50mm**
Fußbodendämmung aus Polystyrol-Hartschaum,
DIN EN 13163; als einlagige,
unter schwimmenden Estrich oder Heiz-Estrich
und über vorstehende Trittschalldämmplatten
liefern und dicht gestoßen verlegen;
Ausführung einschl. erforderlicher Zuschnitte und
Anarbeiten bzw. Ausklinken an den Aufmauerungen
an allen bodentiefen Fenster und Türelementen.
Qualitätstyp: EPS DEO dh
m, WLG 035, > 30 Kg/m3
D=50mm,
Baustoffklasse: B1,
Brandklasse E nach EN 13501;
Wärmeleitfähigkeit Bemessungswert = 0,035 W/(m?K);
Nutzlast: 3,0 kN/m2,

Ort: EG Funktionsgebäude,
Fußbodenaufbau: Typ 01.1;
Plan: ARC_5_HAH_DT_04_01_F.
Menge: 55,000 m²

**10.02.17 FB-Dämmplatte EPS DEO dh, 40mm**
Fußbodendämmung aus Polystyrol-Hartschaum,
DIN EN 13163; als einlagige,
unter schwimmenden Estrich oder Heiz-Estrich
und über vorstehende Trittschalldämmplatten
liefern und dicht gestoßen verlegen;
Ausführung einschl. erforderlicher Zuschnitte und
Anarbeiten bzw. Ausklinken an den Aufmauerungen
an allen bodentiefen Fenster und Türelementen.
Qualitätstyp: EPS DEO dh, WLG 035, > 30 Kg/m3
D=40mm,
Baustoffklasse: B1,
Brandklasse E nach EN 13501;
Wärmeleitfähigkeit Bemessungswert = 0,035 W/(m?K);
Nutzlast: 5,0 kN/m2,

Ort: EG Funktionsgebäude,
Fußbodenaufbau: Typ 02;
Plan: ARC_5_HAH_DT_04_01_F.
Menge: 157,000 m²

**10.02.18 FB-Dämmplatte EPS DEO dh, 40mm**
Fußbodendämmung aus Polystyrol-Hartschaum,
DIN EN 13163; als einlagige,
unter schwimmenden Estrich oder Heiz-Estrich
und über vorstehende Trittschalldämmplatten
liefern und dicht gestoßen verlegen;
Ausführung einschl. erforderlicher Zuschnitte und
Anarbeiten bzw. Ausklinken an den Aufmauerungen
an allen bodentiefen Fenster und Türelementen.
Qualitätstyp: EPS DEO dh, WLG 035, > 30 Kg/m3
D=40mm,
Baustoffklasse: B1,
Brandklasse E nach EN 13501;
Wärmeleitfähigkeit Bemessungswert = 0,035 W/(m?K);
Nutzlast: 3,0 kN/m2,

Ort: EG Funktionsgebäude,
Fußbodenaufbau: Typ 04, Typ 06;
Plan: ARC_5_HAH_DT_04_01_F.
Menge: 44,000 m²

**10.02.19 FB-Dämmplatte EPS DEO dh, 60mm**
Fußbodendämmung aus Polystyrol-Hartschaum,
DIN EN 13163; als einlagige,
unter schwimmenden Estrich oder Heiz-Estrich
und über vorstehende Trittschalldämmplatten
liefern und dicht gestoßen verlegen;
Ausführung einschl. erforderlicher Zuschnitte und
Anarbeiten bzw. Ausklinken an den Aufmauerungen
an allen bodentiefen Fenster und Türelementen.
Qualitätstyp: EPS DEO dh, WLG 035, > 30 Kg/m3
D=60mm,
Baustoffklasse: B1,
Brandklasse E nach EN 13501;
Wärmeleitfähigkeit Bemessungswert = 0,035 W/(m?K);
Nutzlast: 3,0 kN/m2,

Ort: EG Funktionsgebäude,
Fußbodenaufbau: Typ 05;
Plan: ARC_5_HAH_DT_04_01_F.
Menge: 74,000 m²

**10.02.20 FB-Dämmplatte EPS DEO dh, 70mm**
Fußbodendämmung aus Polystyrol-Hartschaum,
DIN EN 13163; als einlagige,
unter schwimmenden Estrich oder Heiz-Estrich
und über vorstehende Trittschalldämmplatten
liefern und dicht gestoßen verlegen;
Ausführung einschl. erforderlicher Zuschnitte und
Anarbeiten bzw. Ausklinken an den Aufmauerungen
an allen bodentiefen Fenster und Türelementen.
Qualitätstyp: EPS DEO dh, WLG 035, > 30 Kg/m3
D=70mm,
Baustoffklasse: B1,
Brandklasse E nach EN 13501;
Wärmeleitfähigkeit Bemessungswert = 0,035 W/(m?K);
Nutzlast: 3,0 kN/m2,

Ort: EG Funktionsgebäude,
Fußbodenaufbau: Typ 01.2;
Plan: ARC_5_HAH_DT_04_01_F.
Menge: 29,000 m²

**10.02.21 FB-Dämmplatte EPS DEO dh, 70mm**
Fußbodendämmung aus Polystyrol-Hartschaum,
DIN EN 13163; als einlagige, wie vorbeschrieben, jedoch:

Nutzlast: 5,0 kN/m2,

Ort: EG Funktionsgebäude,
Fußbodenaufbau: Typ 07;
Plan: ARC_5_HAH_DT_04_01_F.
Menge: 5,000 m²

**10.02.22 FB-Dämmplatte EPS DEO dh, 40mm**
Fußbodendämmung aus Polystyrol-Hartschaum,
DIN EN 13163; als einlagige,
unter schwimmenden Estrich oder Heiz-Estrich
und unter vorstehende Trittschalldämmplatten
liefern und dicht gestoßen verlegen;
Ausführung einschl. erforderlicher Zuschnitte und
Anarbeiten bzw. Ausklinken an den Aufmauerungen
an allen bodentiefen Fenster und Türelementen.
Qualitätstyp: EPS DEO dh, WLG 035, > 30 Kg/m3
D=40mm,
Baustoffklasse: B1,
Brandklasse E nach EN 13501;
Wärmeleitfähigkeit Bemessungswert = 0,035 W/(m?K);
Nutzlast: 3,0 kN/m2,

Ort: OG Funktionsgebäude: Besprechungsraum,
Fußbodenaufbau: Typ 09.1;
Plan: ARC_5_HAH_DT_04_01_F.
Menge: 65,000 m²

**10.02.23 FB-Dämmplatte EPS DEO dh, 40mm**
Fußbodendämmung aus Polystyrol-Hartschaum,
DIN EN 13163; als einlagige, wie vorbeschrieben, jedoch:

unter schwimmenden Estrich oder Heiz-Estrich
und überr vorstehende Trittschalldämmplatten
liefern und dicht gestoßen verlegen;

Ort: OG Funktionsgebäude: Besprechungsraum,
Fußbodenaufbau: Typ 09.2;
Plan: ARC_5_HAH_DT_04_01_F.
Menge: 15,000 m²

**10.02.24 FB-Dämmplatte EPS DEO dh, 30mm**
Fußbodendämmung aus Polystyrol-Hartschaum,
DIN EN 13163; als einlagige,
unter schwimmenden Estrich oder Heiz-Estrich
und über vorstehende Trittschalldämmplatten
liefern und dicht gestoßen verlegen;
Ausführung einschl. erforderlicher Zuschnitte und
Anarbeiten bzw. Ausklinken an den Aufmauerungen
an allen bodentiefen Fenster und Türelementen.
Qualitätstyp: EPS DEO dh, WLG 035, > 30 Kg/m3
D=30mm,
Baustoffklasse: B1,
Brandklasse E nach EN 13501;
Wärmeleitfähigkeit Bemessungswert = 0,035 W/(m?K);
Nutzlast: 3,0 kN/m2,

Ort: OG Funktionsgebäude,
Fußbodenaufbau: Typ 10, Typ 13, Typ 14;
Plan: ARC_5_HAH_DT_04_01_F.
Menge: 168,000 m²

**10.02.25 FB-Dämmplatte EPS DEO dh, 20mm**
Fußbodendämmung aus Polystyrol-Hartschaum,
DIN EN 13163; als einlagige,
unter schwimmenden Gefälle-Estrich oder Heiz-Estrich
und über vorstehende Trittschalldämmplatten
liefern und dicht gestoßen verlegen;
Ausführung einschl. erforderlicher Zuschnitte und
Anarbeiten bzw. Ausklinken an den Aufmauerungen
an allen bodentiefen Fenster und Türelementen.
Qualitätstyp: EPS DEO dh, WLG 035, > 30 Kg/m3
D=20mm,
Baustoffklasse: B1,
Brandklasse E nach EN 13501;
Wärmeleitfähigkeit Bemessungswert = 0,035 W/(m?K);
Nutzlast: 3,0 kN/m2,

Ort: OG Funktionsgebäude,
Fußbodenaufbau: Typ 15;
Plan: ARC_5_HAH_DT_04_01_F.
Menge: 23,000 m²

**10.02.26 FB-Dämmplatte EPS DEO dh, 50mm**
Fußbodendämmung aus Polystyrol-Hartschaum,
DIN EN 13163; als einlagige,
unter schwimmenden Estrich oder Heiz-Estrich
und über vorstehende Trittschalldämmplatten
liefern und dicht gestoßen verlegen;
Ausführung einschl. erforderlicher Zuschnitte und
Anarbeiten bzw. Ausklinken an den Aufmauerungen
an allen bodentiefen Fenster und Türelementen.
Qualitätstyp: EPS DEO dh, WLG 035, > 30 Kg/m3
D=50mm,
Baustoffklasse: B1,
Brandklasse E nach EN 13501;
Wärmeleitfähigkeit Bemessungswert = 0,035 W/(m?K);
Nutzlast: 5,0 kN/m2,

Ort: OG Funktionsgebäude,
Fußbodenaufbau: Typ 12;
Plan: ARC_5_HAH_DT_04_01_F.
Menge: 80,000 m²

**10.02.27 FB-Dämmplatte EPS DEO dh, 25mm**
Fußbodendämmung aus Polystyrol-Hartschaum,
DIN EN 13163; als einlagige, wie vorbeschrieben, jedoch:

D=25mm,

Ort: OG Funktionsgebäude,
Fußbodenaufbau: Typ 11;
Plan: ARC_5_HAH_DT_04_01_F.
Menge: 160,000 m²

**10.02.28 Gebundene Schüttung**
Gebundene Perlite-Schüttung,
über Kabel- und Leitungverlegung,
liefern einbringen und anarbeiten:

Körnung.  0-6mm,
Anwendungsgebiet:  DEO,
Baustoffklasse:  A1, nicht brennbar,
Wärmeleitfähigkeit Bemessungswert = 0,052 W/(m?K);
Druckfestigkeit:  >= 130 kPa,
Nutzlast:  bis 5,0 kN/m2,
Schichtstärke:  bis 3cm,

Ort: OG Funktionsgebäude,
Fußbodenaufbau:  Typ 09.1;
Plan: ARC_5_HAH_DT_04_01_F.
Menge: 350,000 m²

**10.02.29 Gebundene Schüttung, Mehrstärke**
Gebundene Perlite-Schüttung,
über Kabel- und Leitungverlegung,
liefern einbringen und anarbeiten:

Körnung.  0-6mm,
Anwendungsgebiet:  DEO,
Baustoffklasse:  A1, nicht brennbar,
Wärmeleitfähigkeit Bemessungswert = 0,052 W/(m?K);
Druckfestigkeit:  >= 130 kPa,
Nutzlast:  bis 5,0 kN/m2,
Schichtstärke:  pro 1 cm,

Ort: OG Funktionsgebäude,
Fußbodenaufbau:  Typ 09.1;
Plan: ARC_5_HAH_DT_04_01_F.
Menge: 1150,000 m²

#### Titel 10.03 ESTRICH

**10.03.30 Trennlagen PE-Folie 0,2 mm**
Abdecken von Dämmplatten, unterhalb Estrich,
mit 0.2mm PE-Folie, mind. 10cm stoßüberlappend,
an den Rändern mind. bis auf OK Estrich hochgeführt;
Abrechnung nach Netto-Raumfläche in m2.
Ort: sämtliche Räume ohne Heiz-Estrich,
Räume mit Heiz-Estrich PE-Folie bauseitig;
Plan: ARC_5_HAH_DT_04_01_F.
Menge: 222,000 m²

**10.03.31 Estrichfundament im EG**
Herstellen, Abziehen und fluchtgerechtes Glätten eines Maschinen-/Estrichfundaments im Erdgeschoss (Raum 0.13), Nenndicke 21 cm, Abmessungen ca. 1,70 m x 1,65 m, inklusive aller erforderlichen Abschalungen und baulichen Nebenarbeiten
Menge: 1,000 St

**10.03.32 Zementestrich, CT-C35-F5-S55, Typ 05**
Zementestrich als schwimmender Estrich,
Untergrund: Dämmlage mit PE-Folie,
zur Aufnahme von keramischen Belägen, im Dünnbett,
liefern und fachgerecht einbringen.
CT-C35-F5-S55,
gemäß DIN 18560-2 und DIN EN 13813;

Nutzlast: bis 3,0 kN/m2,
Güteklasse: CT-C35-F5-S55,
Estrichnenndicke: D= 55mm,
Druckfestigkeit: mindestens C35,
Biegefestigkeitsklasse: F5,
Verlegeart: schwimmend,

incl. Armierung des Estrichs mit Kunstfasern
nach Zulassung liefern und fachgerecht einbauen.

Zementestrich in richtiger Höhenlage ebenflächig nach
Anforderungen gem. DIN 18202, Tab. 3, Zeile 4 einbauen.

Ort: EG Funktionsgebäude: Abstellraum, BMA, Server  u. a.
Fußbodenaufbau: Typ 05;
Plan: ARC_5_HAH_DT_04_01_F.
Menge: 75,000 m²

**10.03.33 Zementestrich, CT-C35-F5-S75, Typ 06**
Zementestrich als schwimmender Estrich,
Untergrund: Dämmlage mit PE-Folie,
zur Aufnahme von keramischen Belägen, im Dünnbett,
liefern und fachgerecht einbringen.
CT-C35-F5-S75,
gemäß DIN 18560-2 und DIN EN 13813;

Nutzlast: bis 3,0 kN/m2,
Güteklasse: CT-C35-F5-S75,
Estrichnenndicke: D= 75mm,
Druckfestigkeit: mindestens C35,
Biegefestigkeitsklasse: F5,
Verlegeart: schwimmend,

incl. Armierung des Estrichs mit Kunstfasern
nach Zulassung liefern und fachgerecht einbauen.

Zementestrich in richtiger Höhenlage ebenflächig nach
Anforderungen gem. DIN 18202, Tab. 3, Zeile 4 einbauen.

Ort: EG Funktionsgebäude: TGA, Außengeräreraum u. a.
Fußbodenaufbau: Typ 06;
Plan: ARC_5_HAH_DT_04_01_F.
Menge: 33,000 m²

**10.03.34 Zementestrich, CT-C35-F5-S65, Typ 07**
Zementestrich als schwimmender Estrich,
Untergrund: Dämmlage mit PE-Folie,
zur Aufnahme von keramischen Belägen, im Dünnbett,
liefern und fachgerecht einbringen.
CT-C35-F5-S65,
gemäß DIN 18560-2 und DIN EN 13813;

Nutzlast: bis 5,0 kN/m2,
Güteklasse: CT-C35-F5-S65,
Estrichnenndicke: D= 65mm,
Druckfestigkeit: mindestens C35,
Biegefestigkeitsklasse: F5,
Verlegeart: schwimmend,

Zementestrich in richtiger Höhenlage ebenflächig nach
Anforderungen gem. DIN 18202, Tab. 3, Zeile 4 einbauen.

Ort: EG Funktionsgebäude: zentrales Batterielager u. a.
Fußbodenaufbau: Typ 07;
Plan: ARC_5_HAH_DT_04_01_F.
Menge: 5,000 m²

**10.03.35 Zementestrich, CT-C35-F5-S65, Typ 12**
Zementestrich als schwimmender Estrich,
Untergrund: Dämmlage mit PE-Folie,
zur Aufnahme von Bodenbelag, geklebt,
liefern und fachgerecht einbringen.
CT-C35-F5-S65
gemäß DIN 18560-2 und DIN EN 13813;

Nutzlast: bis 5,0 kN/m2,
Güteklasse: CT-C35-F5-S65,
Estrichnenndicke: D= 65mm,
Druckfestigkeit: mindestens C35,
Biegefestigkeitsklasse: F5,
Verlegeart: schwimmend,

Zementestrich in richtiger Höhenlage ebenflächig nach
Anforderungen gem. DIN 18202, Tab. 3, Zeile 4 einbauen.

Ort: OG Funktionsgebäude: Tribüne, Treppenräume,
Fußbodenaufbau: Typ 12;
Plan: ARC_5_HAH_DT_04_01_F.
Menge: 80,000 m²

**10.03.36 Zementestrich, CT-C35-F5-S55, Typ 01.2**
Zementestrich als schwimmender Estrich,
Untergrund: Dämmlage mit PE-Folie,
zur Aufnahme von Bodenbelag, geklebt,
liefern und fachgerecht einbringen.
CT-C35-F5-S55
gemäß DIN 18560-2 und DIN EN 13813;

Nutzlast: bis 3,0 kN/m2,
Güteklasse: CT-C35-F5-S55,
Estrichnenndicke: D= 55mm,
Druckfestigkeit: mindestens C35,
Biegefestigkeitsklasse: F5,
Verlegeart: schwimmend,

Zementestrich in richtiger Höhenlage ebenflächig nach
Anforderungen gem. DIN 18202, Tab. 3, Zeile 4 einbauen.

Ort: EG Funktionsgebäude: Abstellraum TH 1,
Fußbodenaufbau: Typ 01.2;
Plan: ARC_5_HAH_DT_04_01_F.
Menge: 29,000 m²

**10.03.37 Zementestrich als Heizestrich, CT-C35-F5-S 75-H55, Typ 01.1**
Zementestrich als schwimmender Heiz-Estrich,
Untergrund: Dämmlage mit PE-Folie,
zur Aufnahme von Bodenbelag, geklebt,
liefern und fachgerecht einbringen.
CT-C35-F5-S75-H55
gemäß DIN 18560-2 und DIN EN 13813;

Nutzlast: bis 3,0 kN/m2,
Güteklasse: CT-C35-F5-S 75-H55,
Estrichnenndicke: D= 75mm,
ab OK-Heizrohr D= 55mm,
Druckfestigkeit: mindestens C35,
Biegefestigkeitsklasse: F5,
Verlegeart: schwimmend,

Zementestrich in richtiger Höhenlage ebenflächig nach
Anforderungen gem. DIN 18202, Tab. 3, Zeile 4 einbauen.

Ort: EG Funktionsgebäude: Ersthilfe-, Vereinraum u. a.
Fußbodenaufbau: Typ 01.1;
Plan: ARC_5_HAH_DT_04_01_F.
Menge: 56,000 m²

**10.03.38 Zementestrich als Heizestrich, CT-C35-F5-S 85-H65, Typ 02**
Zementestrich als schwimmender Heiz-Estrich,
Untergrund: Dämmlage mit PE-Folie,
zur Aufnahme von Bodenbelag, geklebt,
liefern und fachgerecht einbringen.
CT-C35-F5-S85-H65
gemäß DIN 18560-2 und DIN EN 13813;

Nutzlast: bis 5,0 kN/m2,
Güteklasse: CT-C35-F5-S 85-H65,
Estrichnenndicke: D= 85mm,
ab OK-Heizrohr D= 65mm,
Druckfestigkeit: mindestens C35,
Biegefestigkeitsklasse: F5,
Verlegeart: schwimmend,

Zementestrich in richtiger Höhenlage ebenflächig nach
Anforderungen gem. DIN 18202, Tab. 3, Zeile 4 einbauen.

Ort: EG Funktionsgebäude: Empfang, TH, Flure u. a.
Fußbodenaufbau: Typ 02;
Plan: ARC_5_HAH_DT_04_01_F.
Menge: 157,000 m²

**10.03.39 Zementestrich als Heizestrich, CT-C35-F5-S 75-H55, Typ 04**
Zementestrich als schwimmender Heiz-Estrich,
Untergrund: Dämmlage mit PE-Folie,
zur Aufnahme von keramischen Belägen, im Dünnbett,
liefern und fachgerecht einbringen.
CT-C35-F5-S75-H55
gemäß DIN 18560-2 und DIN EN 13813;

Nutzlast: bis 3,0 kN/m2,
Güteklasse: CT-C35-F5-S 75-H55,
Estrichnenndicke: D= 75mm,
ab OK-Heizrohr D= 55mm,
Druckfestigkeit: mindestens C35,
Biegefestigkeitsklasse: F5,
Verlegeart: schwimmend,

incl. Armierung des Estrichs mit Kunstfasern
nach Zulassung liefern und fachgerecht einbauen.

Zementestrich in richtiger Höhenlage ebenflächig nach
Anforderungen gem. DIN 18202, Tab. 3, Zeile 4 einbauen.

Ort: EG Funktionsgebäude: Sanitärbereich u. a.
Fußbodenaufbau: Typ 04;
Plan: ARC_5_HAH_DT_04_01_F.
Menge: 11,000 m²

**10.03.40 Zementestrich als Heizestrich, CT-C35-F5-S 75-H55, Typ 09.1 u. 09.2**
Zementestrich als schwimmender Heiz-Estrich,
Untergrund: Dämmlage mit PE-Folie,
zur Aufnahme von Bodenbelag, geklebt,
liefern und fachgerecht einbringen.
CT-C35-F5-S75-H55
gemäß DIN 18560-2 und DIN EN 13813;

Nutzlast: bis 3,0 kN/m2,
Güteklasse: CT-C35-F5-S 75-H55,
Estrichnenndicke: D= 75mm,
ab OK-Heizrohr D= 55mm,
Druckfestigkeit: mindestens C35,
Biegefestigkeitsklasse: F5,
Verlegeart: schwimmend,

Zementestrich in richtiger Höhenlage ebenflächig nach
Anforderungen gem. DIN 18202, Tab. 3, Zeile 4 einbauen.

Ort: OG Funktionsgebäude: Besprechungsraum,
Flur, Teeküche,
Fußbodenaufbau: Typ 09.1 u. Typ 09.2;
Plan: ARC_5_HAH_DT_04_01_F.
Menge: 79,000 m²

**10.03.41 Zementestrich als Heizestrich, CT-C35-F5-S95-H70, Typ 11**
Zementestrich als schwimmender Heiz-Estrich,
Untergrund: Dämmlage mit PE-Folie,
zur Aufnahme von Bodenbelag, geklebt,
liefern und fachgerecht einbringen.
CT-C35-F5-S95-H70
gemäß DIN 18560-2 und DIN EN 13813;

Nutzlast: bis 5,0 kN/m2,
Güteklasse: CT-C35-F5-S95-H70,
Estrichnenndicke: D= 95mm,
ab OK-Heizrohr D= 70mm,
Druckfestigkeit: mindestens C35,
Biegefestigkeitsklasse: F5,
Verlegeart: schwimmend,

Zementestrich in richtiger Höhenlage ebenflächig nach
Anforderungen gem. DIN 18202, Tab. 3, Zeile 4 einbauen.

Ort: OG Funktionsgebäude: Flurbereich der Tribüne,
Fußbodenaufbau: Typ 11;
Plan: ARC_5_HAH_DT_04_01_F.
Menge: 161,000 m²

**10.03.42 Zementestrich als Heizestrich, CT-C35-F5-S 75-H55, Typ 13, 14 u. 15**
Zementestrich als schwimmender Heiz-Estrich,
Untergrund: Dämmlage mit PE-Folie,
zur Aufnahme von keramischen Belägen, im Dünnbett,
liefern und fachgerecht einbringen.
CT-C35-F5-S75-H55
gemäß DIN 18560-2 und DIN EN 13813;

Nutzlast: bis 3,0 kN/m2,
Güteklasse: CT-C35-F5-S 75-H55,
Estrichnenndicke: D= 75mm,
ab OK-Heizrohr D= 55mm,
Druckfestigkeit: mindestens C35,
Biegefestigkeitsklasse: F5,
Verlegeart: schwimmend,

incl. Armierung des Estrichs mit Kunstfasern
nach Zulassung liefern und fachgerecht einbauen.

Zementestrich in richtiger Höhenlage ebenflächig nach
Anforderungen gem. DIN 18202, Tab. 3, Zeile 4 einbauen.

Ort: OG Funktionsgebäude: Sanitärbereich,
Fußbodenaufbau: Typ 13, Typ 14, Typ 15;
Plan: ARC_5_HAH_DT_04_01_F.
Menge: 70,000 m²

**10.03.43 Zementestrich als Heizestrich, CT-C35-F5-S 85-H65, Typ 10**
Zementestrich als schwimmender Heiz-Estrich,
Untergrund: Dämmlage mit PE-Folie,
zur Aufnahme von Bodenbelag, geklebt,
liefern und fachgerecht einbringen.
CT-C35-F5-S85-H65
gemäß DIN 18560-2 und DIN EN 13813;

Nutzlast: bis 3,0 kN/m2,
Güteklasse: CT-C35-F5-S 85-H65,
Estrichnenndicke: D= 85mm,
ab OK-Heizrohr D= 65mm,
Druckfestigkeit: mindestens C35,
Biegefestigkeitsklasse: F5,
Verlegeart: schwimmend,

incl. Armierung des Estrichs mit Kunstfasern
nach Zulassung liefern und fachgerecht einbauen.

Zementestrich in richtiger Höhenlage ebenflächig nach
Anforderungen gem. DIN 18202, Tab. 3, Zeile 4 einbauen.

Ort: OG Funktionsgebäude: Umkleide,
Fußbodenaufbau: Typ 10;
Plan: ARC_5_HAH_DT_04_01_F.
Menge: 121,000 m²

**10.03.44 Zementestrich als Gefälleestrich, CT-C35-F5-S 75-55, Typ 06 u. 15**
Zementestrich als schwimmender Gefälle-Estrich,
Untergrund: Dämmlage mit PE-Folie,
zur Aufnahme von keramischen Belägen, im Dünnbett,
liefern und fachgerecht einbringen.
CT-C35-F5-S75-55
gemäß DIN 18560-2 und DIN EN 13813;

Nutzlast: bis 3,0 kN/m2,
Güteklasse: CT-C35-F5-S 75-55,
Estrichnenndicke Hochpunkt: D= 75mm,
Estrichnenndicke Tiefpunkt: D= 55mm,
Druckfestigkeit: mindestens C35,
Biegefestigkeitsklasse: F5,
Verlegeart: schwimmend,

incl. Armierung des Estrichs mit Kunstfasern
nach Zulassung liefern und fachgerecht einbauen,
Einbindung Rinne, Bodenablauf gesondert.

Zementestrich in richtiger Höhenlage ebenflächig nach
Anforderungen gem. DIN 18202, Tab. 3, Zeile 4 einbauen.

Ort:
EG Funktionsgebäude:
HA-TGA, Außengeräteraum - Bereich Einlauf,
OG Funktionsgebäude:
Duschen im Sanitärbereich,
Fußbodenaufbau: Typ 06 u. Typ 15;
Plan: ARC_5_HAH_DT_04_01_V.
Menge: 28,000 m²

**10.03.45 Zementestrich - Mehrstärke 10 mm**
Mehrpreis für 10 mm Estrich-Mehrstärke des
vorbeschriebenen Zement- und/bzw. Heizestriches.
Menge: 500,000 m²

**10.03.46 Kunstharzestrich DIN 18560 SR**
Kunstharzestrich DIN 18560 SR, Bindemittel
Zweikomponenten-Epoxidharz (EP), als Estrich auf
Dämmschicht, lotrechte Nutzlasten (Einzellasten
bis 4kN, Flächenlasten bis 5 kN/m2),
Druckfestigkeitsklasse C 40 DIN EN 13813,
Biegezugfestigkeitsklasse F 10 DIN EN 13813,
Estrichnenndicke 55-85 mm,
zur Aufnahme von PVC-Planken sowie Fliesen-
und Plattenbelägen im Dünnbett.
Einbau in Klein- u. Kleinstflächen im gesamten Gebäude.
Die Ausführung dieser Leistungen kommt nur nach
ausdrücklicher und schriftlicher Anweisung der
örtlichen Bauüberwachung zur Ausführung;
 incl. zusätzlicher An- und Abfahrt.
Menge: 10,000 m²

#### Titel 10.04 FUGEN UND SONSTIGES

**10.04.47 Estrichwinkel**
Herstellung, Lieferung und Montage von Estrichwinkeln aus 3 mm verzinktem Stahlblech 140 x 100 mm in verschiedenen Längen
Menge: 8,000 lfdm

**10.04.48 Bewegungs-Fugen**
Herstellen gerader Bewegungs-/ Trennfugen im Estrich
an Türen, größeren Räumen u. a.,
zur Verhinderung von Körperschallübertragung
mit Fugenprofil, in vorbeschriebenen Estrich-Konstruktionen.
Durchführungen sauber ausschneiden und Profil mit
Klebeband fixieren. Falls erforderlich,
zusätzliche Fixierung mit Nägeln in der Dämmung.
Im Preis inbegriffen sind alle Zuschnitte, Paßstücke
und Anschlüsse an Wänden, Stützen usw.
Bei Zementestrich ist Verdübelung erforderlich (gesondert).
Randdämmstreifen werden nicht als
Dehnfugenprofil akzeptiert!

Angebotenes Fabrikat: '..................................'

(Bieterangabe)
Menge: 225,000 lfdm

**10.04.49 Estrichdübel gegen Höhenversatz**
Zur Verhinderung von Aufschüsseln und Höhenversatz
des schwimm. Estrichs sind Estrichdübel nach DIN 18560-2
zu liefern und fachgerecht einzusetzen.
- Verhindert Höhenversatz / Reduziert das Aufschüsseln
im Fugenbereich.
- Alle ca. 25-30 cm einen Dübel setzen.
- Kunststoffgleithüllen beidseitig.
- Durchmesser 6mm Länge 300mm.
Abrechnung nach lfdm Fuge!

Angebotenes Fabrikat: '..................................'

(Bieterangabe)
Menge: 225,000 lfdm

**10.04.50 Schein-Fugen**
Schein- und Arbeitsfugen mittels Kellenschnitt
herstellen und nach Ende des Estrich-
Abbindeprozesses schließen mittels
verharzen und ggf. verklammern,
absanden; Fugenbreite bis ca. 7mm.
Ausführung im Bedarfsfall bzw.
gemäß Verlegeplan.
Menge: 25,000 lfdm

**10.04.51 Abstellung Sauberlaufzone 210cmx180cm, Zulage**
Abstellung / Vertiefung Estrich im
Bereich Sauberlaufmatte,
Tiefe: bis ca. 20mm, B/L=ca. 2,1m/1,8m,
Längsseite an Außentürschwelle anliegend,
Ort:
EG Funktionsgebäude:
Bereich Haupteingang Empfang,
Fußbodenaufbau: Typ 02;
Plan: ARC_5_HAH_DT_04_01_F,
als Zulage.
Menge: 1,000 St

**10.04.52 Abstellung Sauberlaufzone 200cmx180cm, Zulage**
Abstellung / Vertiefung Estrich im
Bereich Sauberlaufmatte,
Tiefe: bis ca. 20mm, B/L=ca. 2,0m/1,8m,
Längsseite an Außentürschwelle anliegend,
Ort:
EG Funktionsgebäude:
Bereich Eingang TH 2,
Fußbodenaufbau: Typ 02;
Plan: ARC_5_HAH_DT_04_01_F.
als Zulage.
Menge: 1,000 St

**10.04.53 Höhenversatz Estrich, Zulage**
Höhenversatz / Abstellung Estrich
im Türbereich Duschräumen zu übrigen Räumen
Höhenversatz bis 20mm, als Zulage.
Abrechnung nach lfdm.
Menge: 9,000 lfdm

**10.04.54 Bodeneinlauf anarbeiten, Zulage**
Bauseitigen Bodeneinlauf anarbeiten,
als Zulage;
Bereich bzw. Tiefpunkt Gefälleestrich,
Duschen u. a.
Menge: 11,000 St

**10.04.55 Rinne mit Bodeneinlauf anarbeiten, Zulage**
Bauseitige Rinne, L= ca. 275cm,
mit Bodeneinlauf anarbeiten, als Zulage;
Bereich bzw. Tiefpunkt Gefälleestrich,
Duschen u. a.
Menge: 8,000 St

**10.04.56 Estrich, Aussparungen herstellen, <0,1m²**
Aussparungen in Estrichen aller Arten und Dicken
herstellen inkl. Abdeckung, Schal- und Abstellarbeiten
Aussparungsgröße : bis 0,1m2.
Menge: 20,000 St

**10.04.57 Estrich, Aussparungen schlieszen, <0,1m²**
Aussparungen in Estrichen aller Arten und Dicken
nachträglich schließen und an durchdringende
Bauteile anarbeiten.
Aussparungsgröße : bis 0,1m2.
Menge: 20,000 St

**10.04.58 Zusatzmittel, Beschleuniger für D=55mm inkl. Freigabe für**
Erhärtungsbeschleuniger für hochwertige Zementestriche.
für eine Belegreife nach spätestens 10 Tagen

Estrichnenndicke:  55mm,
Inkl. Prüfung der Restfeuchte mit CM-Methode und Freigabe durch den Hersteller und Estrichleger für nachfolgendeBodenbelagsarbeiten.

max. zulässige Restfeuchte (CM-Wert): 2%,
incl. Rückfeuchteschutz bei nicht sofortigem Belegen.

Dosierung und richtiger Einbau sind durch den Herrsteller zu prüfen und mit Estrichpass zu garantieren

Angebotenes Fabrikat: '..................................'

(Bieterangabe)
Menge: 104,000 m²

**10.04.59 Zusatzmittel, Beschleuniger für D=65mm inkl. Freigabe für**
Erhärtungsbeschleuniger für hochwertige Zementestriche,
wie vorbeschrieben, jedoch:
Estrichnenndicke: 65mm,
max. zulässige Restfeuchte (CM-Wert): 2%,
incl. Rückfeuchteschutz bei nicht sofortigem Belegen.

Angebotenes Fabrikat: '..................................'

(Bieterangabe)
Menge: 85,000 m²

**10.04.60 Zusatzmittel, Beschleuniger für D=75mm inkl. Freigabe für**
Erhärtungsbeschleuniger für hochwertige Zementestriche,
wie vorbeschrieben, jedoch:
Estrichnenndicke: 75mm,
max. zulässige Restfeuchte (CM-Wert): 2%,
incl. Rückfeuchteschutz bei nicht sofortigem Belegen.

Angebotenes Fabrikat: '..................................'

(Bieterangabe)
Menge: 278,000 m²

**10.04.61 Zusatzmittel, Beschleuniger für D=85mm inkl. Freigabe für**
Erhärtungsbeschleuniger für hochwertige Zementestriche,
wie vorbeschrieben, jedoch:
Estrichnenndicke: 85mm,
max. zulässige Restfeuchte (CM-Wert): 2%,
incl. Rückfeuchteschutz bei nicht sofortigem Belegen.

Angebotenes Fabrikat: '..................................'

(Bieterangabe)
Menge: 278,000 m²

**10.04.62 Zusatzmittel, Beschleuniger für D=95mm inkl. Freigabe für**
Erhärtungsbeschleuniger für hochwertige Zementestriche,
wie vorbeschrieben, jedoch:
Estrichnenndicke: 95mm,
max. zulässige Restfeuchte (CM-Wert): 2%,
incl. Rückfeuchteschutz bei nicht sofortigem Belegen.

Angebotenes Fabrikat: '..................................'

(Bieterangabe)
Menge: 161,000 m²

#### Titel 10.05 STUNDENLOHNARBEITEN

*Hinweis: Hinweise*
Hinweis Stundenlohnarbeiten:
Sollten Stundenarbeiten notwendig werden, sind diese
unverzüglich der örtlichen Bauleitung anzuzeigen und
entsprechend mit Angaben der Gründe zu protokollieren
und nachzuweisen.
Nicht unverzüglich angezeigte und nicht sofort protokollierte
Stundenarbeiten können nicht abgerechnet werden.

**10.05.63 Stundensatz Monteur**
Stundenlohnarbeiten durch Monteur/-in
Für Estrich-Arbeiten,
Arbeiten, welche nicht in den Positionen erfasst sind
und gegen Nachweis zur Ausführung kommen,
der Verrechnungssatz für die jeweilige Arbeitskraft
umfasst sämtliche Aufwendungen wie Lohn- und
Gehaltskosten, Lohn und Gehaltsnebenkosten,
Zuschläge, lohngebundene und lohnabhängige Kosten,
sonstige Sozialkosten, Gemeinkosten,
Wagnis und Gewinn.
Menge: 30,000 h

## Zusätzlicher Text
Mit der Abgabe des Angebotes erkennt der Bieter die zugrunde gelegten Allgemeinen und Besonderen Vertragsbedingungen an und bestätigt mit seiner Unterschrift, dass er alle Lieferungen und Leistungen im vorstehenden Leistungsverzeichnis erfasst hat und in der Lage ist eine sach-, und fachgerechte Arbeit zu liefern und auszuführen.
